# Neustrukturierung Gebäudeteil C, Rathaus Borken
Angebotsaufforderung (GAEB DA XML 3.3, DA83)
Projekt: 24086
Währung: EUR
Erstellt mit: GXML Toolbox V3.3 R20220330, ORCA AVA 27 27.00.00, 06.07.2026

## Vorbemerkungen (Allgemein) Leistungsverzeichnis
Vorbemerkungen (Allgemein) - Leistungsverzeichnis

Bauform - Neustrukturierung Rathaus Borken, Gebäudeteil C
Bauort: Im Piepershagen 17, 46325 Borken
Stand Vorbemerkungen: Ende Juni 2026

Abkürzungen

Zur Vereinfachung der Lesbarkeit werden folgende Abkürzungen verwendet:

AG = Auftraggeber

AN = Auftragnehmer

1. Allgemeine Angaben zum Objekt und Leistungsumfang

Bei dem zu sanierenden Objekt handelt es sich um ein Bürogebäude mit Erdgeschoss, 1. Obergeschoss, 2. Obergeschoss, 3. Obergeschoss sowie Kellergeschoss.

Die Sanierungsmaßnahmen betreffen im Wesentlichen die Bereiche Erdgeschoss bis 3. Obergeschoss sowie die zugehörigen Bereiche des Kellergeschosses (insbesondere Treppenraum-/Erschließungsbereiche). Im Zuge der Sanierung und Umstrukturierung werden kleinere Grundrissänderungen vorgenommen.

Leistungsinhalt umfasst insbesondere:

Austausch der Bodenbeläge,

Neuherstellung von Randbelägen/Sockelleisten,

Einbau/Erneuerung von Akustik-Rasterdecken in den Bürobereichen,

Aufarbeitung der Treppenräume unter Brandschutzgesichtspunkten, inkl. Herstellung von Brandschutzabschlüssen aus Mauerwerk,

Sanierung der WC-Anlagen,

Maßnahmen an der allgemeinen Büroinfrastruktur (z. B. Küchen/Teeküchen u. ä.).

Grundlegende bzw. umfangreiche statische Eingriffe in die Gebäudesubstanz sind nicht vorgesehen.

2. Planungs- und Bestandsunterlagen

Zur Bearbeitung der Leistungsverzeichnisse stehen dem AN folgende Unterlagen zur Verfügung (jeweils in der bereitgestellten Fassung, teils abweichende Stände möglich):

Ausführungsplanung MQM-Architektur

Pläne Kellergeschoss, Erdgeschoss, 1.-3. Obergeschoss

Bodenraum

Aufzug (sofern enthalten)

Schnitte und Ansichten

Brandschutzkonzept (Stand Ende Januar 2026)

Statische Berechnungen (sofern vorhanden / soweit übergeben und erforderlich)

Entsorgungskonzept vom 07.11.2025 inkl. Auswertung der Beprobungen zu abzubrechenden Materialien (Vorgaben zu Trennung, Deklaration, Zwischenlagerung und Entsorgung sind zu beachten).

Der AN hat die Unterlagen auf Vollständigkeit/Umsetzbarkeit für seine Leistung zu prüfen und ggf. erforderliche Klärungen rechtzeitig anzumelden.

3. Baustelleneinrichtung / Baustelleneinrichtungsplan

Ein Baustelleneinrichtungsplan wird vom AG zur Verfügung gestellt und ist Grundlage für die Baustelleneinrichtung.

Ergänzende Baustelleneinrichtungen des AN sind mindestens 3 Wochen vor Beginn der betreffenden Arbeiten in den Baustelleneinrichtungsplan einzutragen und durch Bauleitung/AG freizugeben.

Die Stellung/Installation ist erst nach Freigabe zulässig. Bei Installation ohne Freigabe behält sich der AG vor, einen Rückbau/Entfernung auf Kosten des AN zu veranlassen.

Die Stellung des Bauzauns erfolgt bauseits durch den AG.

Die fortlaufende Takteraufstellung (Anpassung/Umsetzungen im Zuge des Baufortschritts) erfolgt gemäß Baustellenordnung auf Weisung des AG bzw. der Bauleitung.

4. Baustrom / Bauwasser

Baustromanschlüsse und Bauwasseranschlüsse werden bauseits durch den AG gestellt und fortlaufend auf Funktion geprüft.

Treten zwischen Prüf-/Wartungsintervallen Störungen/Schäden auf, sind diese unverzüglich der Bauleitung zu melden.

5. Koordination / Termine / Baubesprechungen

Spätestens innerhalb der ersten zwei Wochen nach Auftragsvergabe ist ein Koordinationstermin zur Festlegung des Bauablaufs (inkl. Schnittstellen/Abhängigkeiten) durchzuführen.

Zur laufenden Koordination findet eine wöchentliche Baubesprechung am Objekt statt, vorgesehen jeden Dienstag um 09:00 Uhr. Die Teilnahme des AN ist verbindlich; es ist ein entscheidungsbefugter Vertreter zu stellen.

6. Baustellenordnung - Sicherheits- und Organisationsregeln (Kurzfassung)

Arbeitsanmeldung: Arbeiten sind grundsätzlich mit 2 Werktagen Vorlauf bei Bauleitung/AG anzumelden.

Zutritt/Unterweisung: Zutritt nur für berechtigte Personen. Vor Arbeitsaufnahme ist die Anmeldung der Beschäftigten beim AG erforderlich; der AN stellt die Unterweisung seines Personals sicher und dokumentiert diese.

PSA: Mindestens Schutzhelm, Sicherheitsschuhe S3, Warnkleidung sowie erforderliche weitere PSA entsprechend Tätigkeit/Gefährdung.

Ordnung/Sauberkeit: Täglich sicherzustellen; Verkehrs- und Fluchtwege, Rettungswege, Feuerlöscher und Schaltschränke sind stets freizuhalten und zugänglich zu halten.

Meldungen: Unfälle, Beinaheunfälle, Sachschäden, Gefahrstoffaustritte, Brandschäden und Mängel sind unverzüglich zu melden; Mängel sind sofort abzustellen/abzusichern.

Weisungsbefugnis/Hausrecht: Liegt beim AG bzw. dessen Beauftragten; Anweisungen der Bauleitung und des SiGe-/IGKo sind unverzüglich zu befolgen.

Gefahr in Verzug: Bei unmittelbarer Gefahr sind Arbeiten sofort zu unterbrechen, Bereich zu sichern und Bauleitung zu informieren.

Lagerung/Absturzsicherung: Material nur in freigegebenen Bereichen lagern; standsichere Stapelung; Absturzsicherungen an Kanten/Öffnungen sicherstellen.

Entsorgung/Gefahrstoffe: Abfälle gemäß Entsorgungskonzept trennen und entsorgen; jeder AN entsorgt eigene Abfälle. Gefahrstoffe möglichst nicht lagern; Lagerung nur nach Absprache/Freigabe.

Anlieferung: Nur nach Anmeldung und Koordination mit Bauleitung/AG; Entladung nur an gekennzeichneten Punkten.

Elektrische Sicherheit: Baustrom nur über zugelassene Verteiler; Manipulation verboten; nur geprüfte Geräte; fragliche Geräte entfernen; Kabel so verlegen, dass keine Stolperstellen entstehen.

Umweltschutz: Staub, Lärm und Schmutz minimieren; öffentliche Verkehrsflächen sauber halten.

7. Baustellenablauf im Rathausbetrieb / Publikumsverkehr

Die Baustelle wird im Zuge der Baustelleneinrichtung vom Empfang des Rathauses (Gebäudeteil C) separiert.

Es kann zu Berührungspunkten/Kreuzungen mit dem Publikumsverkehr kommen. Dabei gilt:

öffentlich zugängliche Bereiche sind stets sauber zu halten, Baustellenabtrennungen/Einrichtungen sind staub- und schmutzdicht zu halten, Personal hat sich im Publikumsbereich rücksichtsvoll zu verhalten und Anweisungen zu befolgen, der Publikumsverkehr hat Vorrang; erforderliche Maßnahmen/Arbeitsanpassungen sind rechtzeitig abzustimmen.

## Zusätzliche Vertragsbedingungen:
Zusätzliche Vertragsbedingungen:

Dieser Leistungsbeschreibung liegt die VOB mit ihren Teilen B DIN 1961 Allgemeine Vertragsbedingungen für die Ausführung von Bauleistungen und C DIN 18299 Allgemeine Regelungen für Bauarbeiten jeder Art zu Grunde.

Es gelten folgende Normen, Vorschriften und Merkblätter:

- DIN 18202 Toleranzen im Hochbau - Bauwerke,
- DIN EN 13501-1 und DIN EN 13501-2 Brandverhalten von Baustoffen und Bauteilen
- UVV Unfallverhütungsvorschriften,
- LBO die jeweils gültige Landesbauordnung,
- AEB die jeweils gültigen Abfallentsorgungs- bestimmungen,

Alle Arbeiten sind nach gelten Normen, Richtlinien, sowie dem Stand der Technik auszuführen.

Die einschlägigen Arbeitsschutzbestimmungen sind unbedingt einzuhalten. Den entsprechenden Anordnungen des vom Bauherrn eingesetzten Sicherheits- und Gesundheitsschutzkoordinators ist Folge zu leisten.
Die Baustelle ist ständig in einem aufgeräumten Zustand zu halten. Hierfür sind die jeweils vom Auftraggeber beauftragten Firmen direkt verantwortlich. Der Auftragnehmer ist dafür verantwortlich, daß seine auf der Baustelle beschäftigten Mitarbeiter und ggfs. Subunternehmer sowie deren Mitarbeiter ihren persönlichen Abfall (Speisen- und Getränkeverpackungen etc.) unverzüglich und unaufgefordert wegpacken und an jedem Arbeitstag von der Baustelle entfernen.

Nach Ausführung der Arbeiten sind die Räume besenreinzu übergeben. Alle Pläne werden nur als PDF versendet.

Papierausführungen (Plots) nur gegen Gebühr.

## Besondere Vertragsbedingungen
Besondere Vertragsbedingungen

Die Termine sind mit einer allgemeinen Fünftagewoche zu realisieren.
Sollten Arbeiten samstags durchgeführt werden um Termine einzuhalten, erfolgt hierfür keine besondere Vergütung.

Sollten Teile des Leistungsverzeichnisses durch einen Nachunternehmer ausgeführt werden
sind diese bei Angebotsabgabe sowohl mit Namen als auch mit dem Umfang der
Arbeiten zu benennen.

Anfallender Bauschutt muss gemäß den behördlichen Vorschriften mit
Nachweis entsorgt werden. Fallen Verpackungsreste oder Ähnliches durch den
Auftragnehmer an, sind diese täglich und fachgerecht zu entsorgen.

Ist im Angebotstext bei einer Beschreibung eine Bezeichnung für ein bestimmtes Fabrikat mit dem Zusatz "oder gleichwertig" verwendet worden und keine Angabe durch den Bieter erfolgt, gilt das im Leistungsverzeichnis genannte Fabrikat als vereinbart. Wird vom Bieter ein anderes Fabrik angeboten, so ist der Nachweis der Gleichwertigkeit mit dem Angebot zu erbringen.

Bei allen angebotenen Arbeiten sind DIN-Vorschriften, Herstellervorgaben, die anerkannten Regeln der Technik und Unfallverhütungsvorschriften unbedingt einzuhalten und einzukalkulieren.

Der Bauherr behält sich vor folgende Vertragsbedingungen geltend zu machen.

0,3 % Abzug für Bauwesenversicherung von jeder Abschlagsrechnung

Anhängende Pläne:

Ausführungsplanung MQM

- Grundriss Kellergeschoss, Plan-Nr. 24 086 A 01g, Stand 13.02.2026
- Grundriss Erdgeschoss, Plan-Nr.24 086 A 02j, Stand 19.05.2026
- Grundriss 1. Obergeschoss, Plan-Nr. 24 086 A 03g, Stand 13.02.2026
- Grundriss 2. Obergeschoss, Plan-Nr. 24 086 A 04g, Stand 13.02.2026
- Grundriss 3. Obergeschoss, Plan-Nr. 24 086 A 05g, Stand 13.02.2026

- Schnitt A-A, Plan-Nr. 24 086 A 06, Stand 11.12.2025
- Schnitt B-B, Plan-Nr. 24 086 A 07a, Stand 16.01.2026

- Baustelleneinrichtungsplan, Plan-Nr. 24 086 B-EI, Stand 09.03.2026

## 10 Innenputzarbeiten

### Titel 01 Putzarbeiten

**01.1 Putzgrundvorbehandlung, Grundierung**
Putzgrundvorbehandlung, Grundierung

Putzgrundvorbehandlung für die Vorbereitung bei Anwendung kalkzementgebundener Putze bei stark saugenden Untergründen. Grundierung verdünnt einmalig streichen, rollen oder spritzen.

Untergrund, Gasbeton

Standzeit: 1 Tag

Einstufung nach GEV-EMICODE EC1plus, sehr emissionsarm.

Fabrikat: '.........'
Menge: 216,000 St

**01.2 Heizkörpernischen verputzen, flächenbündig (Gasbetonsteine)**
Putzarbeiten an neu gemauerten Heizkörpernischen aus Gasbetonsteinen in Außenwänden herstellen, flächenbündig zu den angrenzenden Bestandswandflächen.

- Auftrag Kalkzementputz, mittlere Schichtdicke 10 mm, flächenbündiger Abgleich zur angrenzenden Bestandswand

Abmessung Heizkörpernischen lt. Plan: ca. 120 x 70 cm (B x H), Anzahl und Lage siehe Bodenspiegel/Grundriss.
Menge: 216,000 St

**01.3 Gewebeeinlage und Überspachteln im Bereich der Heizkörpernischen**
Im Übergangsbereich der verputzten Heizkörpernischen (Pos. 01) zu den angrenzenden Bestandsputzflächen ein Armierungsgewebe einlegen und die gesamte betroffene Wandfläche überspachteln.
- Einlegen eines Armierungsgewebes im Übergangsbereich zwischen neuem und bestehendem Putz zur Vermeidung von Rissbildung
- Überspachteln der gesamten Fläche (nicht nur Nischenfläche, sondern angrenzender Wandbereich insgesamt) mit Feinspachtel, Oberfläche Q3 gespachtelt
Die Mengenermittlung erfolgt in Quadratmetern unabhängig von der Abmessung bzw. Anzahl der Heizkörpernischen

Höhe der Einzelflächen bis 0,90 m
Breite der Räume 2,615 bis 4,15.m
Menge: 250,000 m²

**01.4 Putzarbeiten neue Wand, Hochlochziegelsteine (ehem. Glasbausteine), zweiseitig**
Putzarbeiten an neu erstellter Wand aus Hochlochziegelsteinen im Bereich der abgebrochenen Glasbausteinwand

- Grundieren des Mauerwerks mit geeignetem Haftgrund/Tiefgrund

- Auftrag Kalkzementputz, mittlere Schichtdicke 10 mm,

- Anarbeiten an die angrenzenden Bestandsputzflächen, flächenbündiger Übergang

- Glätten/Abreiben der Putzoberfläche, anstrichfertig
Oberfläche Q2 geglättet.

Breite der Wände ca. 4,00 m
Höhe der Wände < 3,00 m

Es wird ausschließlich das neu entstandene Wandfeld  eingeputzt; Mengenermittlung je Wandseite.

Fix und fertig liefern und herstellen.
Menge: 240,000 m²

**01.5 Kabelschlitze in Mauerwerk zuputzen**
Zuputzen von vorhandenen Kabelschlitzen in bestehendem Mauerwerk (vermutlich Kalksandstein), Schlitzabmessung ca. 3 cm breit x 3 cm tief.
- Verschließen/Verputzen der Schlitze mit Zementputz, lagebündig zur bestehenden Wandoberfläche
- Überspachteln mit Feinspachtel,
Menge: 320,000 m

**01.6 Putzgrundvorbehandlung, Grundierung**
Putzgrundvorbehandlung, Grundierung

Putzgrundvorbehandlung für die Vorbereitung bei Anwendung kalkzementgebundener Putze bei stark saugenden Untergründen. Grundierung verdünnt einmalig streichen, rollen oder spritzen.

Untergrund, Hochlochziegel

Standzeit: 1 Tag

Einstufung nach GEV-EMICODE EC1plus, sehr emissionsarm.

Fabrikat: '.........'
Menge: 280,000 m²

**01.7 Kalkzementputz in den WC Anlagen**
Kalkzementputz als Wandputz
Wandputz als Kalk-Zementmaschinenputz, zweilagig, Mörtelgruppe DIN EN 998-1: GP, CS II, Wc1 (DIN 18550: P II), für Innen- und Feuchträume, Gesamtdicke ca. 15 mm, auf Massivwandflächen. Zeitgerechtes Aufrauen der Unterputzlage, Abfilzen der Oberputzlage.

Oberflächengüte nach Merkblatt 3 "Putzoberflächen im Innenbereich": Q 2 geglättet

Fabrikat: '.........'
MaschinenPutz Innen MPI 25
Menge: 280,000 m²
